# Neubau Bauhof BA 3
Angebotsaufforderung (GAEB 90, DA83)
DV-Nummer: 1815-LBP
Währung: EUR
Auftraggeber: Landratsamt Rottal Inn, vertr. d. Landrat Herr Martin Koppma

## 03-Tor- und Türanlagen
Datum: 09.10.26

*Hinweis*
Angaben zur Örtlichkeit:
Anschrift Baustelle:
Benk 6
84347 Pfarrkirchen

Lage des Grundstücks:
Das zu bebauende Grundstück liegt parallel zur
Staatsstraße gegenüber der bereits erstellen BA 1 und
BA 2.
Im Nordengrenzt es an die Stichstraße, in Norden an
die bestehen bleibende Lagerhalle.
Es ist bereits eine Zufahrtsmöglichkeit zwischen
Bestandsbauhof und der bereits errichteten ersten und
zweiten Bauabschnitts hergestellt.
Die Zufahrt kann über die Staatsstraße erfolgen und
ist bereits asphaltiert (ohne Feinschicht)

Alle Pläne werden nur in digitaler Form übergeben,
nötige Ausdrucke oder Kopien sind in die
Baustelleneinrichung mit einzurechnen und eigenständig
in Auftrag zu geben.

Lage und Transportwege:
Zufahrtsmöglichkeiten:
Über Staatsstraße und Zufahrt
Breite: ca. 6,50
Asphaltiert mit Tragschicht
Gebäude ist zweigeschossig

Sonstige Informationen Baustelleneinrichtung:
Umlaufender Bauzaun mit Zufahrtstor.
Lagermöglichkeiten innerhalb Bauzaun sehr gering.
Durchfahrt zwischen Bestandsbauhof und erstem
Bauabschnitt muss immer gegeben sein.
Bauseits wird ein Fassadengerüst aufgestellt.
Baukräne sind nicht vorhanden.

Ver- und Entsorgungsleitungsanschlüsse:
Strom: Anschluss an BA1 mit Baustromverteiler auf
Baustelle. Verbrauch wird seitens AG übernommen
Wasser: Anschluss an BA 1 bzw. an Bestandsbauhof mit
Entnahmestelle auf Baugrundstück
Abwasser: Schmutzwasserkanal nicht vorhanden.

Schutz vorhandenen Bewuchses, Bauteilen:
Bestandshalle
Buswartehäuschen
Trafohäuschen

Entsorgung von Abfall nach DIN 18299
Die Entsorgung von Abfall hat umgehend, spätestens
täglich zum Abschluss der jeweiligen Arbeiten zu
erfolgen.
Alternativ zum Abfahren ist das Entsorgen in
geeignete, auf der baustelle lagernde
Abfalltransportbehälter
des Auftragnehmers zulässig. Es obliegt in diesem Fall
dem jeweiligen Auftragnehmer selber dafür zu
sorgen, dass keine Unbefugten Abfälle in diese
Behälter füllen.

Sollte nach mehrmaliger Aufforderung die
Müllentsorgung nicht stattfinden behält sich der AG
vor eigene
Container aufzustellen und die Kosten auf alle
Unternehmer umzulegen.

Es ist ein Bautagebuch zu führen und spät. zur
Schlussrechnung vorzulegen

Das Gebäude ist als Stahlbetonbauweise im Erdgeschoss
und massiver Holzkonstruktion im Obergeschoss
geplant. Die Bodenplatten in Fahrzeug- und
Werkstatthalle sind als nichttragende
Industriebodenplatten mit
Betonkernaktivierung geplant.
Der Verwaltungstrakt ist mit einer nicht- tragenden
Bodenplatte in konventioneller Bauweise geplant.
In der Verwaltung wird ein Aufzug eingebaut. Die
Halterungen und sonsitgen Befestigungen werden gedübelt
ausgeführt.
Die Verwaltung erhält einen Estrichaufbau, die Hallen
eine zementäre Beschichtung direkt auf der
Bodenplatte

Bei der Kalkulation ist zu beachten, dass es dem AN
freigestellt ist die einzelnen Gebäudeteile
abschnittsweise oder gleichzeitig zu erstellen
Grundsätzlich muss mit der Verwaltung begonnen werden,
dann kommt die Fahrzeughalle und abschließend
die Werkstatt- / Waschhalle.

*Hinweis*
Allgemeines
Es gelten jeweils die Normen und Regeln in der zum
Vertragsschluss gültigen Fassung einschließlich der
Änderungen, Berichtigungen und Beiblätter.

Soweit in der Leistungsbeschreibung auf Technische
Spezifikationen, z.B. nationale Normen, mit denen
Europäische Normen umgesetzt werden, europäisch
technische Bewertungen, gemeinsame technische
Spezifikationen, Internationale Normen, Bezug genommen
wird, werden auch ohne den ausdrücklichen
Zusatz: "oder gleichwertig", immer gleichwertige
Technische Spezifikationen in Bezug genommen.

DIN 4109-1
Schallschutz im Hochbau  Teil 1: Mindestanforderungen

DIN 4109-2
Schallschutz im Hochbau  Teil 2: Rechnerische
Nachweise der Erfüllung der Anforderungen

DIN 6834-1
Strahlenschutztüren für medizinisch genutzte Räume
Teil 1: Anforderungen

DIN 14094-2
Feuerwehrwesen  Notleiteranlagen  Teil 2: Rettungswege
auf flachen und geneigten Dächern

DIN 18111-2
Türzargen  Stahlzargen  Teil 2: Sonderzargen (1- und
2-schalig) für gefälzte und ungefälzte Türen in
Mauerwerkswänden und Ständerwerkswänden

DIN 18111-3
Türzargen  Stahlzargen  Teil 3: Einbau von Stahlzargen
nach DIN 18111-1 und DIN 18111-2

DIN 18542
Imprägnierte Fugendichtungsbänder aus Schaumkunststoff
zur Abdichtung von Außenwandfugen
Anforderungen und Prüfung

DIN 24537-1
Roste als Bodenbelag  Teil 1: Gitterroste aus
metallischen Werkstoffen

DIN 24537-2
Roste als Bodenbelag  Teil 2: Blechprofilroste aus
metallischen Werkstoffen

DIN 55945
Beschichtungsstoffe und Beschichtungen  Ergänzende
Begriffe zu DIN EN ISO 4618

DIN EN 949
Fenster, Türen, Dreh- und Rollläden, Vorhangfassaden
Ermittlung der Widerstandsfähigkeit von Türen
gegen Aufprall eines weichen und schweren Stoßkörpers

DIN EN 988
Zink und Zinklegierungen  Anforderungen an gewalzte
Flacherzeugnisse für das Bauwesen

DIN EN 1192
Türen  Klassifizierung der Festigkeitsanforderungen

DIN EN 1396
Aluminium und Aluminiumlegierungen  Bandbeschichtete
Bleche und Bänder für allgemeine Anwendungen
 Spezifikationen

DIN EN 1522
Fenster, Türen, Abschlüsse;  Durchschusshemmung
Anforderungen und Klassifizierung

DIN EN 10088-1
Nichtrostende Stähle  Teil 1: Verzeichnis der
nichtrostenden Stähle

DIN EN 10210-2
Warmgefertigte Hohlprofile für den Stahlbau  Teil 2:
Grenzabmaße, Maße und statische Werte

DIN EN 12207
Fenster und Türen  Luftdurchlässigkeit  Klassifizierung

DIN EN 12208
Fenster und Türen  Schlagregendichtheit
Klassifizierung

DIN EN 12210
Fenster und Türen  Widerstandsfähigkeit bei Windlast
Klassifizierung

DIN EN 12453
Tore  Nutzungssicherheit kraftbetätigter Tore
Anforderungen und Prüfverfahren

DIN EN 12635
Tore  Informationen zur Nutzung

DIN EN 13964
Unterdecken  Anforderungen und Prüfverfahren

DIN EN ISO 3834-1
Qualitätsanforderungen für das Schmelzschweißen von
metallischen Werkstoffen  Teil 1: Kriterien für die
Auswahl der geeigneten Stufe der Qualitätsanforderungen

DIN EN ISO 3834-2
Qualitätsanforderungen für das Schmelzschweißen von
metallischen Werkstoffen  Teil 2: Umfassende
Qualitätsanforderungen

DIN EN ISO 3834-3
Qualitätsanforderungen für das Schmelzschweißen von
metallischen Werkstoffen  Teil 3:
Standard-Qualitätsanforderungen

DIN EN ISO 3834-4
Qualitätsanforderungen für das Schmelzschweißen von
metallischen Werkstoffen  Teil 4: Elementare
Qualitätsanforderungen

DIN EN ISO 3834-5
Qualitätsanforderungen für das Schmelzschweißen von
metallischen Werkstoffen  Teil 5: Dokumente,
deren Anforderungen erfüllt werden müssen, um die
Übereinstimmung mit den Anforderungen nach ISO
3834-2, ISO 3834-3 oder ISO 3834-4 nachzuweisen

DIN EN ISO 4042
Verbindungselemente  Galvanisch aufgebrachte
Überzugssysteme

DIN EN ISO 4618
Beschichtungsstoffe  Begriffe

DIN EN ISO 5817
Schweißen  Schmelzschweißverbindungen an Stahl,
Nickel, Titan und deren Legierungen (ohne
Strahlschweißen)  Bewertungsgruppen von
Unregelmäßigkeiten

DIN EN ISO 8501-1
Vorbereitung von Stahloberflächen vor dem Auftragen
von Beschichtungsstoffen  Visuelle Beurteilung der
Oberflächenreinheit  Teil 1: Rostgrade und
Oberflächenvorbereitungsgrade von unbeschichteten
Stahloberflächen und Stahloberflächen nach
ganzflächigem Entfernen vorhandener Beschichtungen

DIN EN ISO 8501-2
Vorbereitung von Stahloberflächen vor dem Auftragen
von Beschichtungsstoffen  Visuelle Beurteilung der
Oberflächenreinheit  Teil 2:
Oberflächenvorbereitungsgrade von beschichteten
Oberflächen nach örtlichem
Entfernen der vorhandenen Beschichtungen

DIN EN ISO 8501-3
Vorbereitung von Stahloberflächen vor dem Auftragen
von Beschichtungsstoffen  Visuelle Beurteilung der
Oberflächenreinheit  Teil 3: Vorbereitungsgrade von
Schweißnähten, Kanten und anderen Flächen mit
Oberflächenunregelmäßigkeiten

DIN EN ISO 8501-4
Vorbereitung von Stahloberflächen vor dem Auftragen
von Beschichtungsstoffen  Visuelle Beurteilung der
Oberflächenreinheit  Teil 4: Ausgangszustände,
Vorbereitungsgrade und Flugrostgrade in Verbindung mit
Wasserwaschen

DIN EN ISO 8503
Normenreihe: Vorbereitung von Stahloberflächen vor dem
Auftragen von Beschichtungsstoffen
Rauheitskenngrößen von gestrahlten Stahloberflächen

DIN EN ISO 8504
Normenreihe: Vorbereitung von Stahloberflächen vor dem
Auftragen von Beschichtungsstoffen  Verfahren
für die Oberflächenvorbereitung

DIN EN ISO 14713-1
Zinküberzüge  Leitfäden und Empfehlungen zum Schutz
von Eisen- und Stahlkonstruktionen vor Korrosion
 Teil 1: Allgemeine Konstruktionsgrundsätze und
Korrosionsbeständigkeit

DIN EN ISO 14713-2
Zinküberzüge  Leitfäden und Empfehlungen zum Schutz
von Eisen- und Stahlkonstruktionen vor Korrosion
 Teil 2: Feuerverzinken

DIN EN ISO 14713-3
Zinküberzüge  Leitfäden und Empfehlungen zum Schutz
von Eisen- und Stahlkonstruktionen vor Korrosion
 Teil 3: Sherardisieren

DIN EN ISO 15607
Anforderung und Qualifizierung von Schweißverfahren
für metallische Werkstoffe  Allgemeine Regeln

DIN EN ISO 15609-1
Anforderung und Qualifizierung von Schweißverfahren
für metallische Werkstoffe  Schweißanweisung  Teil
1: Lichtbogenschweißen

DIN EN ISO 15611
Anforderung und Qualifizierung von Schweißverfahren
für metallische Werkstoffe  Qualifizierung aufgrund
von vorliegender schweißtechnischer Erfahrung

DIN EN ISO 21306-1
Kunststoffe  Weichmacherfreie Polyvinylchlorid
(PVC-U)-Werkstoffe  Teil 1: Bezeichnungssystem und
Basis für Spezifikationen

ISO 6362-4
Aluminium und Aluminium-Knetlegierungen
Stranggepresste Stangen, Rohre und Profile  Teil 4:
Profile
Grenzabmaße und Formtoleranzen

ISO 16163
Kontinuierlich schmelztauchveredelte Flacherzeugnisse
aus Stahl  Grenzabmaße und Formtoleranzen

VDI 2719
Schalldämmung von Fenstern und deren
Zusatzeinrichtungen

BFS Merkblatt Nr. 6
Beschichtungen auf Bauteilen aus Aluminium
Herausgeber: Bundesausschuss Farbe und Sachwertschutz
(BFS)

BFS Merkblatt Nr. 26
Farbveränderung von Beschichtungen im Außenbereich
Herausgeber: Bundesausschuss Farbe und Sachwertschutz
(BFS)

BG Bau Broschüre
SARS-CoV-2 Arbeitsschutzstandard für das Baugewerbe
Herausgeber: Berufsgenossenschaft der Bauwirtschaft
(BG Bau)

BVM Technische Richtlinie des Metallhandwerks
Geländer-Richtlinie
Geländer und Umwehrungen aus Metall
Herausgeber: Bundesverband Metall  Vereinigung
Deutscher Metallhandwerke (BVM)

DASt-Richtlinie 006
Überschweißen von Fertigungsbeschichtungen im Stahlbau
Herausgeber: Deutscher Ausschuss für Stahlbau (DASt)

DASt-Richtlinie 007
Lieferung, Verarbeitung und Anwendung wetterfester
Baustähle
Herausgeber: Deutscher Ausschuss für Stahlbau (DASt)

DGUV Information 208-007
Roste  Auswahl und Betrieb
Herausgeber: Deutsche Gesetzliche Unfallversicherung
e.V. (DGUV)
(bisher: BGI/GUV-I 588-1)

ift-Richtlinie FE-07/1
Hochwasserbeständige Fenster und Türen  Anforderungen,
Prüfung, Klassifizierung
Herausgeber: ift Rosenheim

ift-Richtlinie FE-11/1
Nutzungssicherheit an kraftbetätigten Fenstern und
Fenstertüren
Herausgeber: ift Rosenheim

ift-Richtlinie MO-01/1
Baukörperanschluss von Fenstern Teil 1 Verfahren zur
Ermittlung der Gebrauchstauglichkeit von
Abdichtungssystemen
Herausgeber: ift Rosenheim

IVD-Merkblatt Nr. 4
Abdichten von Fugen im Hochbau mit aufzuklebenden
Elastomer-Fugenbändern
Herausgeber: Industrieverband Dichtstoffe e.V. (IVD)

IVD-Merkblatt Nr. 5
Abdichtungen mit Butylbändern
Herausgeber: Industrieverband Dichtstoffe e.V. (IVD)

IVD-Merkblatt Nr. 9
Spritzbare Dichtstoffe in der Anschlussfuge für
Fenster und Außentüren. Grundlagen für die Ausführung
Herausgeber: Industrieverband Dichtstoffe e.V. (IVD)

IVD-Merkblatt Nr. 14
Dichtstoffe und Schimmelpilzbefall. Ursachen
Vorbeugung  Sanierung
Herausgeber: Industrieverband Dichtstoffe e.V. (IVD)

IVD-Merkblatt Nr. 22
Anschlussfugen im Stahl- und Aluminium-Fassadenbau
sowie konstruktiven Glasbau. Einsatzmöglichkeiten
von spritzbaren Dichtstoffen
Herausgeber: Industrieverband Dichtstoffe e.V. (IVD)

IVD-Merkblatt Nr. 24
Fugenabdichtung mit spritzbaren Dichtstoffen und
vorkomprimierten Dichtungsbändern sowie
Montageklebstoffen im Wintergartenbau
Herausgeber: Industrieverband Dichtstoffe e.V. (IVD)

IVD-Merkblatt Nr. 26-1
Abdichten von Fenster- und Fassadenfugen mit
imprägnierten Fugendichtungsbändern und
Multifunktionsdichtungsbändern
Herausgeber: Industrieverband Dichtstoffe e.V. (IVD)

IVD-Merkblatt Nr. 27
Abdichten von Anschluss- und Bewegungsfugen an der
Fassade mit spritzbaren Dichtstoffen
Herausgeber: Industrieverband Dichtstoffe e.V. (IVD)

IVD-Merkblatt Nr. 28
Sanierung von defekten Fugenabdichtungen an der Fassade
Herausgeber: Industrieverband Dichtstoffe e.V. (IVD)

MB 382
Merkblatt 382: Das Kleben von Stahl und Edelstahl
rostfrei
Herausgeber: Stahl-Informations-Zentrum,
Informationsstelle Edelstahl Rostfrei

MB 434
Merkblatt 434: Wetterfester Baustahl
Herausgeber: Stahl-Informations-Zentrum

MB 822
Merkblatt 822: Die Verarbeitung von Edelstahl Rostfrei
Herausgeber: Informationsstelle Edelstahl Rostfrei

MB 823
Merkblatt 823: Schweißen von Edelstahl Rostfrei
Herausgeber: Informationsstelle Edelstahl Rostfrei

MB 875
Merkblatt 875: Edelstahl Rostfrei im Bauwesen:
Technischer Leitfaden
Herausgeber: Informationsstelle Edelstahl Rostfrei

MB 969
Merkblatt 969: Fertigung und Montage von
Konstruktionen aus nichtrostendem Stahl  allgemeine
Hinweise
Herausgeber: Euro Inox

MB 974
Merkblatt 974: Elektropolieren nichtrostender Stähle
Herausgeber: Euro Inox

MB 980
Merkblatt 980: Nichtrostende Flachprodukte für das
Bauwesen  Erläuterungen zu den Sorten der EN
10088-4
Herausgeber: Euro Inox

VdS 2008
Feuergefährliche Arbeiten; Richtlinien für den
Brandschutz
Herausgeber: Gesamtverband der Deutschen
Versicherungswirtschaft e.V. (GDV)

VdS 2021
Baustellen  Unverbindlicher Leitfaden für ein
umfassendes Schutzkonzept
Herausgeber: Gesamtverband der Deutschen
Versicherungswirtschaft e.V. (GDV)

VdS 2047
Sicherheitsvorschriften für feuergefährliche Arbeiten
Herausgeber: Gesamtverband der Deutschen
Versicherungswirtschaft e.V. (GDV)

VFF Merkblatt AL.01
Filiformkorrosion  Vermeidung bei beschichteten
Aluminium-Bauteilen
Herausgeber: Verband Fenster + Fassade (VFF)

VFF Merkblatt AL.02
Visuelle Beurteilung von organisch beschichteten
(lackierten) Oberflächen auf Aluminium
Herausgeber: Verband Fenster + Fassade (VFF)

VFF Merkblatt AL.03
Visuelle Beurteilung von anodisch oxidierten
(eloxierten) Oberflächen auf Aluminium
Herausgeber: Verband Fenster + Fassade (VFF)

VFF Merkblatt KB.01
Kraftbetätigte Fenster
Herausgeber: Verband Fenster + Fassade (VFF)

VFF Merkblatt KB.02
Elektrische Bauteile im Fenster-, Türen- und
Fassadenbau  Planung und Ausführung
Herausgeber: Verband Fenster + Fassade (VFF)

VFF Merkblatt KB.03
Smart Windows
Herausgeber: Verband Fenster + Fassade (VFF)

VFF Merkblatt ST.01
Beschichten von Stahlteilen im Metallbau
Herausgeber: Verband Fenster + Fassade (VFF)

VFF Merkblatt ST.02
Visuelle Beurteilung von organisch beschichteten
(lackierten) Oberflächen auf Stahl
Herausgeber: Verband Fenster + Fassade (VFF)

VFF Merkblatt ST.03
Visuelle Beurteilung von Oberflächen aus Edelstahl
Rostfrei
Herausgeber: Verband Fenster + Fassade (VFF)

2. Angaben zur Baustelle

Gerüste
Gerüste werden bauseits gestellt als Fassadengerüst:

Gerüste für eine Arbeitshöhe bis zu 5 m sind in die
Leistungen, für die diese Gerüste erforderlich sind,
einzurechnen.

3. Angaben zu Stoffen und Bauteilen
Alle verwendeten Kunststoffe müssen alterungs- und
lichtbeständig sowie mindestens schwer entflammbar
sein. Ihre Widerstandsfähigkeit gegen chemische und
atmosphärische Einflüsse, gegen Wärme und Kälte,
und ihr elastisches Verhalten müssen dem
Verwendungszweck dauerhaft entsprechen.

Bei brandschutztechnischen Anforderungen sind die
amtlichen Nachweise (Prüfzeugnis oder Prüfbescheid
oder allgemeine bauaufsichtliche Zulassung) der
Bauleitung zu übergeben.

Bei nicht genormten Stoffen und Bauteilen sind, soweit
erforderlich, die bauaufsichtlichen Zulassungen der
Bauleitung zu übergeben

Bei geschweißten Bauteilen aus Edelstahl dürfen keine
Anlauffarben sichtbar sein.

4. Angaben zur Ausführung
Allgemeines
Das Lagern von Druckgasflaschen in Kellerräumen,
Treppenhäusern, Durchgängen und Durchfahrten ist
untersagt. Bei Arbeiten mit brennbaren Gasen muss ein
Feuerlöscher, tragbar, nach DIN EN 3 vorhanden
sein.

Bei Brennschneidearbeiten oder sonstigen
funkenerzeugenden Arbeiten, z.B. auch Trennarbeiten mit
Trennscheiben, in der Nähe von Bauteilen der
Baustoffklasse B2 bzw. B3 nach DIN 4102 Teil 1 sind
geeignete Brandschutzmaßnahmen vom Auftragnehmer zu
treffen.

Bei funkenerzeugenden Arbeiten, z.B. Trennarbeiten mit
Trennscheiben und Brennschneidearbeiten, in der
Nähe zu erhaltener Bauteile sind Glasflächen,
glasierte Keramikoberflächen und andere durch den
Funkenflug gefährdete Oberflächen abzudecken.

Vor Ausführungsbeginn hat der Auftragnehmer mit dem
Auftraggeber festzulegen, wo das zu verwendende
Material auf der Baustelle gelagert werden kann, um
gegenseitige Störungen der am Bau beteiligten
Handwerker während der Bauausführung zu vermeiden.

Wenn bauseitige Vorleistungen erforderlich sind, hat
der Auftragnehmer dem Auftraggeber rechtzeitig die
erforderlichen Angaben möglichst in Verbindung mit
Detailzeichnungen zu übergeben.

Vor der Durchführung von Stemm-, Bohr- und
Einsetzarbeiten an Estrichen sowie geputzten Wänden und
Decken sind Leitungen mit einem Suchgerät zu orten.

Späne vom Bohren und Fräsen sowie Reste von
Schleifstaub sind sofort von den bearbeiteten Teilen zu
entfernen.

Der Auftragnehmer hat sich beim Befestigen von
Bauteilen an Vorsatzschalen zu vergewissern, dass durch
die Befestigungsmittel keine Beschädigungen nicht
sichtbarer Leitungen und Rohre entstehen.

Gefahrbereiche bei Montagearbeiten sind abzusperren
und zu kennzeichnen. Entstehen dadurch
Behinderungen für andere Unternehmer oder Dritte, sind
der Zeitraum der Absperrung sowie alternative
Maßnahmen mit der Bauleitung abzustimmen.

Vor Beginn der Arbeiten sind die tatsächlichen
Einbauhöhen bezogen auf das gesamte Ausbausystem mit
der Bauleitung abzustimmen, falls unzulässige
Toleranzen oder Änderungen des geplanten
Fußbodenaufbaus festgestellt oder vermutet werden.

Befestigungselemente, die im Ausnahmefall
Flächendichtungen durchdringen, sind mit auf das
Dichtungsmaterial abgestimmten Abdichtungsstoffen
(i.d.R. ohne Lösungsmittel) abzudichten. Im Zweifel ist
Rücksprache mit der Bauleitung erforderlich.

Alle notwendigen Schmiede-, Bohr- und Schweißarbeiten
sind, soweit technisch möglich, vor dem Verzinken
auszuführen. Die Gewinde verzinkter Gewindebolzen sind
bei der Montage nicht nachzuschneiden, sondern
anzuschmelzen. Analog ist bei durch die Verzinkung
unbeweglich gewordenen Bändern und anderen
beweglichen Teilen zu verfahren.

Fenster und Fenstertüren
Anschlussfugen von Außenbauteilen wie Fenstern und
Türen sind raumseitig luftdicht herzustellen. Hierfür
gelten neben den Vorschriften von Abschnitt 3.1.10.5
ATV DIN 18360 auch die entsprechenden Regeln nach
Abschnitt 3.5.3 ATV DIN 18355. Der damit verbundene
Aufwand ist mit einzukalkulieren.

Vom Auftragnehmer sind auf Verlangen Detailzeichnungen
über die Ausbildung der Fensterprofile sowie der
Anschlüsse zum Bauwerk und zu den Fensterbänken
vorzulegen.

Die Angaben des Systemherstellers der Fensterprofile
sind bindend für die konstruktive Ausbildung und die
Profilauswahl. Die Herstellerrichtlinien sind auf
Verlangen vorzulegen.

Wenn im Leistungstext nichts anderes vorgegeben wird,
gilt die Schallschutzklasse 2 nach VDI 2719.

Türen
Die Öffnungsrichtung von Türen ist vor der Bestellung
oder Fertigung der Türen vor Ort gemeinsam mit dem
Auftraggeber oder der Bauleitung endgültig festzulegen.

Transparente Scheiben von Türblättern sind mit einem
deutlich sichtbaren Klebestreifen zu markieren. Der
Klebestreifen muss sich rückstandfrei entfernen
lassen. Das Entfernen geschieht durch den Auftraggeber.

Nach dem Einbau der Zargen sind die Türblätter der
Innentüren verpackt beim Auftragnehmer
zwischenzulagern. Die Endmontage erfolgt nach
Fertigstellung anderer Arbeiten in Abstimmung mit der
Bauleitung.

Nach dem Einbau der Zargen sind die Türblätter der
Innentüren verpackt auf der Baustelle in einem vom
Auftraggeber zur Verfügung gestellten Raum
zwischenzulagern. Der Auftragnehmer hat diesen Raum
verschließbar zu machen. Die Endmontage erfolgt nach
Fertigstellung anderer Arbeiten in Abstimmung mit
der Bauleitung.

5. Angaben zur Abrechnung
Das Hinterfüllen oder Vergießen von Zargen mit
Brandschutz- oder Schallschutzanforderungen fällt
unter die
Nebenleistungen nach ATV DIN 18360 Abschnitt 4.1.5.
Abschnitt 4.2.8 der ATV DIN 18360 bezieht sich
ausschließlich auf das Vergießen von Ankern und auf das
Einputzen, also das Anschließen der Zarge durch
Beiputz bei bereits vorhandenem Wandputz. Ein
notwendiges Vergießen von Zargen ist dagegen keine
Besondere Leistung, sondern Bestandteil der
Montageleistung entsprechender Zargen und wird deshalb
nicht gesondert vergütet.

6. Sonstige Angaben
Der Auftragnehmer hat dafür Sorge zu tragen, dass
während der Ausführung seiner Leistungen immer
mindestens ein fließend deutsch sprechender
Mitarbeiter seiner Firma auf der Baustelle anwesend
ist.

Zu den auf der Baustelle vorzuhaltenden
Ausführungsunterlagen zählt neben den
Ausführungsplänen auch
eine Ausfertigung dieser Leistungsbeschreibung.

### Titel 01 Vorbereitende Maßnahmen

**01.1 Baustelleneinrichtung**
Baustelle einrichten, vorhalten, umsetzten (soweit
erforderlich)
über die Bauzeit des AN hinaus sowie Räumen der
Baustelle
nach Freigabe seitens AG/ Bauleitung

Der AN ist verantwortlich für die Arbeiten und
Leistungen,
welche für die Infrastruktur der Baustelle während der
gesamten
Bauzeit für die Ausführung sämtlicher Arbeiten und in
dem für
die Ausführung erforderlichen Umfang.

Eine tägliche Überprüfung vor Verlassen der Baustelle,
dass
sich keine gefährlichen eile im bereich der Zufahrten
befinden
ist einzukalkulieren.

In die Baustelleneinrichtung sind weiter folgende
Punkte mit
einzukalkulieren:

zur Errichtung der eingenen Leistung benötigten
Arbeitsbühnen und Gerüste bis zu einer Höhe von 5,50m
sind einzukalkulieren.
Zum Zeitpunkt der Ausführung sind innen und außen noch
keine Beläge fertiggestellt. Aufgrunddessen sind
geländegängige Hebebühnen einzukalkulieren
Herrichten und Unterhaltend der erforderlichen Lager-
und
Arbeitsplätze auch fpür die Mitbenutzung durch
Folgegewerke)
für die eigene Leistung notwendige Geräte, Werkzeuge,
Hilfsmittel, Hebezeuge, Container, Verkehrszeichen,
Beleuchtung und Material- bzw. Mannschaftscontainer
wöchentliche, besenreine Baureinigung auch der
Zufahrtsflächem während der beauftragten Leistung
Schutz der eingebauten Teile vor Verschmutzung
Sicherungsmaßnahmen insbesodere der Verkehrswege auf
und vor dem Grundstück, auf Zufahrten und Bürgersteigen
einschließlich deren Säuberung von eigens verursachten
Verunreinigungen.inkl. dem Einholen von evtl.
notwendigen
Genehmigungen für Straßensperrungen
Auf der Baustelle steht kein Kran zur Verfügung.
Autokran
und anderes Hebezeug wie mobile Arbeitsbühnen die für
das
Montieren der eigenen Leistung notwendig sind müssen in
die EPs einkalkuliert werden und werden nicht gesondert
vergütet.
Das Schützen von oberflächefertigen Bauelementen ist
in die
EP einzurechnen. Werden diese verunreinigt, so sind
diese
zu reinigen bzw. nachzuarbeiten.
Das Sichern der Baustelle nach den derzeit geltenden
Unfallverhühtungs- Vorschriften
Anfallender Bauschutt sowie darüber hinausgehender Müll
ist vom AN abzufahren und fachgerecht zu entsorgen. Es
kann in Abstimmung mit der Bauleitung auch in Container
vor Ort kurzfristig zwischen gelagert werden.
Containerstellung ist in den EP einzukalkulieren.
Bauhilfstreppen, Geländer und Abschrankungen sind
entsprechend den Vorschrichten der
Berugsgenossenschaften und Baurechtsbehöre hergestellt,
vorgehalten und entfernt werden.

Die Vorhaltung ist entsprechend des
Bauzeitenterminplans für
die gesamte eigene Leistung mit einzukalkulieren.
Menge: 1,000 psch

**01.2 Planungen**
Erstellen einer Werkstattplanung für sämtlicht
Tor-Konstruktionen und Türkonstruktionen der
angebotenen
Positionen nach Vorgabe der Werk- und Detailplanung des
Architekten und einem örtlichen Aufmaß (sollte es zu
maßlichen
Differenzen zwischen Planung und Aufmaß kommen ist dies
frühzeitig der Bauleitung schriftlich mitzuteilen und
abzustimmen)

Die beiliegenden Planungen sind als Grundlage zur
Kalkulation
und Planung anzuwenden und werden Vertragsbestandteil
Die Planung muss sämtliche, umlaufende Anschlusspunkte
inkl.
angrenzender Bauteile darstellen.
Vorgaben seitens Statik und Brandschutz sind zu
beachten und
in der Planung mit aufzunehmen
Die Planung muss die reibungslose und wirtschaftliche
Fertigung ermöglichen

Die Planungen sind rechtzeitig dem Architekten zur
Freigabe zu
übergeben. Folgender Prüfungszeitraum ist mit
einzukalkulieren: 14 Werktage ab Eingang
Werkstattplanung.
Es ist Verantwortung des AN die Planung so zu legen und
mitzuteilen, dass der Baubeginn entsprechend
beiligendem
Bauzeiten- Terminplan eingehalten werden kann.

Die Unterlagen sind als PDF und DWG zu übergeben
Menge: 1,000 psch

**01.3 Bestandsdokumentation/ Bautagebuch**
Für die Bestandsdokumentation sind alle für den
späteren
Betrieb und die Nutzung, sowie für Umbauten,
Instandsetzungen und Instandhaltungen erforderliche
Einzeldokumente (inkl. Planunterlagen) zu erbringen.
Die Dokumentation umfasst:
Nachweise zu Baustoff und Bauart
Produktdatenblätter
Herstellerverzeichnisse
Betriebs- und Instandhaltungsvorgaben
Pflegehinweise
Gutachten
Unterlagen zur Abnahme
Übergaben
Entsorgungsnachweise
Bautagesberichte
Werkstattplanungen
Beschichtungen

In dieser Position ist die Erbringung der Unterlagen zu
kalkulieren, die nicht in anderen Positionen erfasst
sind und
keine Nebenleistung darstellen.
Alle zu erbringenden Dokumente aus dieser und anderen
Positionen und aus Nebenleistungen müssen in
einesinnvolle
Gliederungsstruktur eingeordnet werden (gilt für
digitale und
analoge Form)
Übergabeform: digital als PDF zusammengefasst auf
geeignetem Datenträger
Die Dokumentation ist der Objektüberwachung min. 2
Wochen
vor Abnahme zu übergeben um die Unterlagen prüfen zu
können.
Können aus technischen oder ablaufbedingten Gründen
einzelne Dokumente nicht vor der Abnahme fertiggestellt
werden, so ist dies rechtzeitig der Objektüberwachung
schriftlich
mitzuteilen und die Übergabe dieser Dokumente
abzustimmen.
Menge: 1,000 psch

### Titel 02 Toranlagen

**Ausführungsbeschreibung 0001 Ausführungsbeschreibung Industrie- Sektionaltore**
*Ausführungsbeschreibung Industrie- Sektionaltore*
Herstellen, Liefern und Einbauen von gedämmten
Industriesektionaltoren

Abmessungen entsprechend der Einzelpositionen.

Konstruktion:
Aluminium- Rohrprofile, thermisch getrennt, verglast
mit
gleichmäßiger Feldaufteilung.

U-Wert: min. 2,2 W/m²K

Torblatt:
Verglasungsrahmen aus Aluminium- Strangpressprofilen
mit
Stahlendwinkel
inkl. Finger- Klemmschutz außen und innen
sämtliche Dichtungen aus EPDM
Stärke: ca. 4 cm
obere Sektionen mit kratzfesten Kunststoff-Scheiben
Scheibenstärke je ca. 2,5 mm, klar

Untere Sektion:
Füllung mit PU- Füllung mit innen- und außenseitiger
Alublechabdeckung, glatt

Farben:
Die Tore sind beidseitig zu beschichten (Innenseitig
wie
außenseitig)
Vergl. Rahmen: beidseitig pulverbeschichtet in  RAL
9005
Alublechabdeckung beidseitig Pulverbeschichten RAL 9005

Torführung:
Winkelzarge mit Seiteneingreifschutz,
Material: Feuerverzinktes Stahlblech,, Farbe: RAL 9005,
pulverbeschichtet
Laufschienen geschraubt mit Anschlusswinkel
(Laufschiene  mit
Seitendichtung aus EPDM
inkl. Abhängung von Decke
Das Abdeckprofil in Ansicht liegt ca. 8 cm innerhalb
der Laibung
zum Anschluss der Fassadendämmung und der Verkleidung.
In
der Ansicht von außen sind nur die horizontalen
Sektionsteiliungen sichtbar (Rahmen ist überdeckt)
Die Befestigung muss entsprechend gewählt werden (Siehe
auch beiliegendes Detail)

Beschlagsart: Höhergeführter Beschlag
Höherführung: ca. 2,60 m (ab OK Toröffnung bis UK
Verkleidung Traufe)
Befestigung: Brettsperrholzwand, d= 12 cm
danach Hochführung der Führung parallel zur
Dachneigung (ca.
17,55°)
inkl. Abhängung entsprechend Motor/ Feder, Befestigung
durch
OSB- Dampfsperre in die Durchlaufträger ( 24 x 14 cm,
Achsabstand ca. 1 m)
Die Befestigung muss zwingend in die Durchlaufträger
erfolgen,
da sonst die Dampfsperre beschädigt wird. Es kann auch
eine
verteilende Unterkonstruktion verwendet werden. Diese
ist
einzukalkulieren.

Antrieb:
einbaufertiger Wellenantrieb mit selbsthemmendem
Schneckengetriebe
inkl. Motorbremse und Thermoschutz
inkl. 2 Schlaffseilsicherungen mit Federpuffern nach
Herstellervorschrift
Antriebsmotor zentral am Ende der Laufschiene inkl.
Montage
an Decke.
Betriebsspanung: 400 V Drehstrom, 60% ED, IP 65

Steuerung:
Mikroprozessorsteuerung in seperatem Gehäuse mit
einstellbarer Kraftbegrenung und elektr.
Torpositionsgeber
inkl. Taster für: Auf- Halb/ Auf- Halt und Zu
Miniaturschluss
IP 65
Mit Schließkantensicherung
Impuls- Öffnung und Verschluss
Vorprogrammiert für:
- automatischer Zulauf, Fahrbahnregelung, wahlfreie
zweite
Öffnungshöhe
Antriebslage: Mittig
Steuerungsseite: von Innen links
inkl. Nothandkettenbetrieb
inkl. Schlüsselschalter zur Montage außen auf die
Holzfassade.
vorgerichtet für bauseitigen PZ- Zylinder.

ELT Zuleitung seitens Elektrofirma nach Vorgabe des AN,
Torverkabelung, Einstell-/ Justierarbeiten und
Probelauf an
vorhandener und zur Tormontage geeigneten UK
inkl. Verkabelung von Drucktaster zum Motor
inkl. aller notwendiger Abnahmen, Prüfberichten,
Protokollen,
Einweisungen, Werkstattzeichnungen usw.

Beachten:
Die Werkstattzeichnungen sind vor Ausführung dem AG zur
Prüfung als PDF und DWG inkl. der umlaufenden
Bauteilanschlüssen zu übergeben.
Eine Prüfungszeit seitens AG von 14 Werktagen ist bei
der
Bestellung einzukalkulieren

Leitfabrikat: Hörmann ALR 67 Thermo o.glw.

Gewähltes Fabrikat:
'.........'

**02.1 Industriesektionaltore, ca. 500 x 450 cm**
Abmessungen Torelemente: ca. 500 x 450 cm (ohne
Hochführung)

Elemente:
Fahrzeughalle:
FH-TOR-01 / FH-TOR-02 / FH-TOR-03 / FH-TOR-04 /
FH-TOR-05 / FH-TOR-06

Werkstatthalle:
WH-TOR-01 / WH-TOR-02 / WH-TOR-03 / WH-TOR-04 /
WH-TOR-05

Die lichte Durchfahrtsbreite /-höhe muss mindestens
484 x 450
cm betragen!

Anschlüsse:
seitlich: Stahlbeton- Fertigteilstützen
unten: Stahl- Überfahrwinkel
oben: Brettsprerrholzwand
Menge: 11,000 St

**02.2 Zulage Schlupftüre, Notausgang**
Zulage zu den Sektionaltoren das Einbauen von
Schlupftüren in
den Toranlagen der aus Position 02.1

Abmessungen entsprechend der Sektionenteilung
Verglasungen und Füllungen wie Toranlage

Die Ausführung muss als Notausgangstür geeignet sein.

Türhöhe: min. 2,125 m
Lichte Durchgangsbreite: min. 1 m

inkl. Panik E Garnitur
inkl. vorgerüstet für bauseitigem PZ- Schloss
inkl. Drücker/ Drücker Garnitur Edelstahl
inkl. Obentürschließer
Farben und Oberflächen entsprechend der Tore
Menge: 10,000 St

**02.3 Zulage erschwerte Montage**
Zulage zu den Toren aus Position 02.1 für eine
erschwerte
Montage

Elemente:
WH-TOR-01
WH-TOR-02

Hier wird an das Tor eine Zwischendecke aus Stahlbeton
herangeführt. Die Montage kann hier also nicht auf
voller Höhe
durchgehend ausgeführt werden.
Die Torführung muss so ausgeführt werden. dass ein
Öffnen
ohne Schwierigkeiten funktioniert.

Abstand Deckenvorderkante und Innenkante
Fertigteilstütze: ca.
27 cm
Deckenunterkante: ca. 3,51
Deckenstärke: ca. 30cm

Entsprechend sind auch die Befestigungen zu wählen.
Menge: 2,000 Stk

### Titel 04 Stahlblechtüren

**Ausführungsbeschreibung 0002 Ausführungsbeschreibung Stahlblechtüren, innen**
*Ausführungsbeschreibung Stahlblechtüren, innen*
Herstellen, Liefern und Einbauen von Stahlblechtüren im
Bereich der Hallen

Allgemeines:
Die Leistung umfasst Zarge inkl. Türblatt
Alle werksseitig fertig beschichteten Bauteile sind
nach der
Abnahme / Zustandsfestetllung mittels geeigneten
Folien für die
restliche  Bauzeit zu schützen.
Abziehen und Entsorgen erfolgt bauseits mit der
Baureinigung
Inkl. Verfugung und Hinterfüllung gem. den
Brandschutzanforderungen
inkl. elastischer Verfugung der Zargen zur
Stahlbetonwand,
Farbton: Betongrau
Befestigungsgrund: Stahlbeton
Schlagrichtung: DIN L oder R nach Angabe AG
Klimaklasse: 3
Schallschutzklasse: 3
mechanische Beanspruchung: Klasse S
Brandschutzanforderung gem. Einzelposition

Angaben Zarge:
Umfassungs- oder Eckzarge je nach Einzelposition
Material: Stahl, 1,5 mm stark
Oberfläche: werkseitig beschichtet, RAL 9005
Maulweite: 20-25 cm je nach Einzelposition
Ausführungsklasse EXC 2
Korrosivitätskategorie C3
Schutzdauerklasse VH
inkl. dreiseitiger Dichtung

Angaben Türblatt:
Material: Stahl, 1,5 mm dick
Türblattstärke: ca. 65 mm, Dünnfalz
Oberfläche: werkseitig beschichtet, RAL 9005
inkl. absenkbarer Bodendichtung

Beschläge:
Drückergarnitur, Edelstahl mit Kurzschild, rückgekröpft
Leitfabrikat: FSB 1070 o.glw.
gew. Fabrikat: '.........'
Einsteckschloss mit Wechsel für bauseitigen
Profilzylinder,
Stulp bündig, PZ Lochung
dreiteilige Edelstahl- Objekt-Rollenbänder, 3D
justierbar (Anzahl
und Lage nach Wahl AN gem. Türgewicht)
Falz- Treibriegel beim Standflügel (zweiflüglige
Türen) inkl.
Bohrung und Einbau Bodeneinstand. je nach
Einzuelposition

Obentürschließer:
Obentürschließer mit Gleitschiene entsprechend der
Brandschutzqualität der Tür (siehe Einzelposition)
hydraulisch kontrolliert  einstellbarer
Öffnungsdämpfung und
Schließgeschwindigkeit
inkl. Schließfolgeregelung bei doppelflügligen Türen

**04.1 Stahlblechtür, Zarge und Türblatt, einfl. 1,135 x 2,135 FH-IT-M.01 | FH-IT-M.02**
FH-IT-M.01
FH-IT-M.02

Rohbauabmessungen:
1,135 x 2,135 m

Umfassungszarge

Wandstärke: 20 cm

Brandschutz: k. Anf.
Menge: 2,000 Stk

**04.2 Stahlblechtür, Zarge und Türblatt, einfl. 1,135 x 2,135, feuerhemmend FH-IT-M.03**
FH-IT-M.03

Rohbauabmessungen:
1,135 x 2,135 m

Umfassungszarge

Wandstärke: 20 cm

Brandschutz: feuerhemmend
inkl. Gleitschienen Obentürschließer
Menge: 1,000 Stk

**04.3 Stahlblechtür, Zarge und Türblatt, zweiflüglig, 1,51 x 2,135 m, feuerhemmend FH-IT-M.04**
FH-IT-M.04

Rohbauabmessungen:
1,51 x 2,135 m
Gangflügel Durchgangslichte ca. 1,12 m
Gangflügel mit Drückergarnitur
Standflügel mit Falztreibriegel

Umfassungszarge

Wandstärke: 20 cm

Brandschutz: feuerhemmend
inkl. Gleitschienen Obentürschließer mit
Schließfolgeregelung
Menge: 1,000 Stk

**04.4 Stahlblechtür, Zarge und Türblatt, zweiflüglig, 2,01 x 2,51 m FH-IT-M.05 | FH-IT-M.07**
FH-IT-M.05
FH-IT-M.07

Rohbauabmessungen:
2,01 x 2,51 m
Gangflügel Durchgangslichte ca. 1,12 m
Gangflügel mit Drückergarnitur
Standflügel mit Falztreibriegel

Umfassungszarge

Wandstärke: 25 cm

Brandschutz: keine Anf.
Menge: 2,000 Stk

**04.5 Stahlblechtür, Zarge und Türblatt, einfl. 1,135 x 2,135 FH-IT-M.06 | WH-IT-M.02 | WH-IT-M.04 | WH-IT-M.05 | WH-IT-M.06 | WH-IT-M.07 | WH-IT-M.08 | WH-IT-M.09**
FH-IT-M.06
WH-IT-M.02
WH-IT-M.04
WH-IT-M.05
WH-IT-M.06
WH-IT-M.07
WH-IT-M.08
WH-IT-M.09

Rohbauabmessungen:
1,135 x 2,135 m

Umfassungszarge

Wandstärke: 25 cm

Brandschutz: k. Anf.
Menge: 8,000 Stk

**04.6 Stahlblechtür, Zarge und Türblatt, zweiflüglig, 1,51 x 2,51 m, feuerhemmend WH-IT-M.03**
WH-IT-M.03

Rohbauabmessungen:
1,51 x 2,51 m
Gangflügel Durchgangslichte ca. 1,12 m
Gangflügel mit Drückergarnitur
Standflügel mit Falztreibriegel

Umfassungszarge

Wandstärke: 25 cm

Brandschutz: keine Anf.
Menge: 1,000 Stk

**04.7 Stahlblechtür, Zarge und Türblatt, einfl. 1,135 x 2,135, hochfeuerhemmend WH-IT-M.03**
FH-IT-M.01

Rohbauabmessungen:
1,135 x 2,135 m

Eckzarge

Wandstärke: 20 cm

Brandschutz: hochfeuerhemmend
inkl. Gleitschienen Obentürschließer
Einbau in Brandwand
Menge: 1,000 Stk

**04.8 Zulage Obentürschließer, einflüglig**
*** Bezugsbeschreibung
Zulage  für den Einbau von Obentürschließern

Obentürschließer mit Gleitschiene und hydraulisch
kontrolliert
einstellbarer Öffnungsdämpfung und
Schließgeschwindigkeit

inkl. mechanischer Feststellung
Menge: 3,000 Stk

**04.9 Zulage Obentürschließer, zweiflüglig**
*** wie Position 04.8
für zweiflüglige Türen inkl. Schließfolgeregelung
Menge: 3,000 Stk

### Titel 05 Unvorhergesehenes, Stundenlohnarbeiten

*Hinweis*
Die Stundenlohnarbeiten sind nur nach besonderer
Aufforderung des AG oder der Bauleitungauszuführen

Jede Regiestunde ist mit Beschreibungm der geleisteten
Arbeit
und dem Materialverbrauch auszuweisen und der
Bauleitung
zur Unterschrift vorzulegen. Die Regiezettel sind in
Kopie den
Rechnungen beizulegen

Die Verrechnungssätze umfassensämtliche Aufwendungen
insbesondere den tatsächlichen Lohnkosten inkl.
vermögenswirksamen Leistungen mit den Zuschlägen der
Gemeinkosten (Sozialkassenbeträgen, Winterbauumlage und
dgl.) sowie Lohn- und Gehaltsnebenkosten.

Für Stundenlohnarbeiten durch Arbeitskräfte wefolgt die
Vergütung entsprechend der Qualifikation der
Arbeitskraft,
welche für die Durchführung der zu leistenden Tätigkeit
erforderlich ist.
Der Einsatz von Aufsichtspersonal wird nicht gesondert
vergütet
und ist in die EP einzukalkulieren.
Lohnstunden der Auszubildenden unabhängig vom
Ausbildungsjahr werden nicht gesondert vergütet

Die Verrechnungssätze für Geräte umfassen sämtliche
Aufwendungen für den Einsatz, insbesondere
Gerätevorhalte-
und Betriebsstoffkosten sowie sämtliche Zuschläge.
Die EP für Geräte verstehen sich einschl. Lieferun frei
Verwendungsstelle und sind inkl. Bedienung anzugeben.
Vergütet werden die tatsächlichen Einsatzstunden des
Geräts.
Stillstandszeiten und Zuschläge für Nacht- Sonntags-
und
Feiertagseinsatz werden nicht gesondert vergütet.
Bei LKW erfolgt die Vergütung nach der tatsächlichen
Nutzlast
ohne Erhöhung der Nutzlaststufe für Sonderfahrzeuge

Die Kosten für den Einsatz von Kleingeräten und
Werkzeugen
wie Abrichte-, Bohr-, Fräs-, Hobel-, Schleif-,
Schneide- und
Trennmaschinen, Sägen, Schweiß einschl. Zubehör und der
Verbrauch sowie Schärfen bis 500 EUR netto
Anschaffungswert
sind in die Verrechnungssätze einzukalkulieren.

Materialkosten sind einschl. Lieferung frei
Verwendungs-/
Einbaustelle mit abladen und lagern anzubieten

**05.1 Stundensatz Meister**
Arbeiten, welche nicht in den Positionen erfasst sind
und gegen
Nachweis zur Ausführung kommen

Meister/Polier
Menge: 15,000 h

**05.2 Stundensatz Voarbeiter**
Arbeiten, welche nicht in den Positionen erfasst sind
und gegen
Nachweis zur Ausführung kommen

Vorarbeiter
Menge: 10,000 h

**05.3 Stundensatz Facharbeiter**
Arbeiten, welche nicht in den Positionen erfasst sind
und gegen
Nachweis zur Ausführung kommen

Facharbeiter
Menge: 10,000 h

**05.4 Stundensatz Helfer**
Arbeiten, welche nicht in den Positionen erfasst sind
und gegen
Nachweis zur Ausführung kommen

Helfer
Menge: 10,000 h

### Titel 06 Wartungsarbeiten

*Hinweis*
Für die selbsterrichteten Außentüren, Fensterelemente
und
Brandschutztüren ist eine Inspektion vorgesehen. Die
Inspektion ist für 5 Jahre anzubieten.
Bei der Angebotsprüfung und bei der Entscheidung über
das
wirtschaftlichste Angebot werden beide Angebote
(Fenster-Türen-Beschattung und Wartungsarbeiten
Fenster-Türen-Beschattung) gemeinsam bewertet. Eine
getrennte Auftragserteilung ist nicht vorgesehen.
Die Auftragserteilung für die Wartung erfolgt nach
Abnahme der
Anlage.

Instandhaltung:
Für die Instandhaltung ist eine 1 jährliche Inspektion
vorgesehen. Die Prüfungen sind in einem Wartungsbuch
festzuhalten.
Zur Inspektion gehören nicht das Auswechseln defekter
Bauteile der Anlagentechnik!

**06.1 Kosten für die jährliche Wartung und Pflege (Türen)**
Der Angebotspreis hat sämtliche im Rahmen der
Inspektions-
und Wartungsarbeiten anfallenden Klein-, Reinigungs-
und
Schmiermaterialien zu enthalten.

Folgende Punkte gehören zum Leistungsumfang:
Spalt- und Fugenmasse kontrollieren
Dichtungen auf Beschädigungen überprüfen
Unteren Türabschluss kontrollieren und auf Funktion
prüfen
Türbänder warten und einstellen
Schloss, Drücker, Türgriff und Profilzylinder warten
und
prüfen
Türschließer warten und einstellen
Gesamtfunktion der Tür prüfen
Prüfbuch und Protokoll erstellen

An- und Abfahrt sind im Angebotspreis zu
berücksichtigen.

Auszutauschende Beschläge (wie Schlösser, Bänder,
Türschließer usw.) der Türen werden im Bedarfsfall
gesondert
abgerechnet.

Die Merkblätter WP.01, WP.02, des Verbands der
Fenster- und
Fassadenherstellen e.V. / Frankfurt am Main sind zu
beachten.

Abrechnung pro Jahr
Menge: 5,000 Jahr

**06.2 Kosten für die jährliche Wartung und Pflege (Industriesektionaltore)**
Der Angebotspreis hat sämtliche im Rahmen der
Inspektions-
und Wartungsarbeiten anfallenden Klein-, Reinigungs-
und
Schmiermaterialien zu enthalten.

Folgende Punkte gehören zum Leistungsumfang:
mechanische Prüfung und Wartung mittels Sicht- und
Funktionsprüfung von Laufschiene, Rollen, Scharnieren
Seilen und Federn
Prüfung und ggf. Nachstellen der Federspannung
Prüfung von Fangvorrichtungen, Seil- und
Federbruchsicherungen
Schmieren und Fetten aller beweglicher Teile gem.
Herstellervorgabe
Prüfung Antrieb, Steuerung und Endabschaltungen
Funktionsprüfung aller Sicherheitseinrichtungen
Prüfung Handbetätigung, Notenentriegelung
Messen der Schließkräfte inkl. Erstellung eines
Messprotokolls
Vollständige Dokumentation im Prüfbuch der Anlage
Anbringen einer gültigen Prüfplakette nach bestandener
Prüfung
detaillierter Mängelbericht inkl. Kostenvoranschlag
bei evtl.
erforderlichen Reperaturen außerhalb des
Wartungsumfangs

An- und Abfahrt sind im Angebotspreis zu
berücksichtigen.

Kleinmaterialien wie Schmier- Reinigungs und
Befestigungsmittel sind einzurechnen.

Abrechnung pro Jahr
Menge: 5,000 Jahr

**06.3 Kosten für die jährliche Wartung und Pflege (Brandschutz Türen)**
Kosten für die, in Abständen von maximal zwölf Monaten
erforderliche  Prüfung der Türen auf ordnungsgemäßes
und
störungsfreies Zusammenwirken aller Komponenten sowie
eine
Wartung.

Die jährliche Prüfung Wartung darf nur von einem
Fachmann
oder einer dafür ausgebildeten Person ausgeführt
werden. Die
Wartung ist gemäß der Anleitung und der
bauaufsichtlichen
Zulassung auszuführen.
Nach einer Nutzungsdauer von 10 Jahren sind zusätzlich
die aufschäumenden Brandschutzdichtbänder
auszutauschen.

Umfang, Ergebnis und Zeitpunkt der jährlichen Prüfung
und
Wartung sind aufzuzeichnen.
Diese Aufzeichnungen sind durch den Betreiber
aufzubewahren.

An- und Abfahrt sind im Angebotspreis zu
berücksichtigen.

Auszutauschende Beschläge (wie Schlösser, Bänder,
Türschließer usw.) der Türen werden im Bedarfsfall
gesondert
abgerechnet.

Die Merkblätter WP.01, WP.02, des Verbands der
Fenster- und
Fassadenherstellen e.V. / Frankfurt am Main sind zu
beachten.

Abrechnung pro Jahr
Menge: 10,000 Jahr

USt %: 19,00
